# Dacharbeiten Klopstockstr. u. Uhlandstr.
Angebotsaufforderung (GAEB 90, DA83)
Währung: EUR

## Dacharbeiten Klopstockstr. u. Uhlandstr.
Datum: 02.12.25

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vorschriften  (ZTV)
==================================

1. Algemeines

Für Angebot, Lieferung, Ausführung und Abrechnung
gelten neben dem Leistungsverzeichnis:
die neusten DIN-Normen, VDE- und VDI-Richtlinien, die
Fachregeln des deutschen Dachdeckerhandwerks,
Verlegerichtlinien der geannten Hersteller,
Die Flachdachrichtlinien, die Vorschriften der
zuständigen Behörden (z.B. Bauaufsicht,
Gewerbeaufsicht, Brandverhütung, TÜV),
Bau-Berufsgenossenschaften und Versorgungsbetriebe, die
Bestimmungen der Gerüstbauordnung, die z.Zt. der
Ausführugs gültige Wärmeschutzverordnung.

2. Ausführung

Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppen- häusern
und auf Verkehrsflächen gelagert werden.

3. In den Einheitspreisen sind enthalten:

die Schuttrabfuhr einschl. Kippgebühren in allen
Positionen
die rechtzeitige Benachrichtigung der Wohnungs- inhaber
über den beabsichtigten Beginn der Arbeiten
die Rückerstattung der Kosten für Wasser-und
Stromentnahme, falls vom Wohnungsinhaber gefordert.
die Verpflichtung des Aufragnehmers, andere
Gebäudeschäden, die bei Ausführung seiner Leistung
bekannt werden, unverzüglich  dem zuständigen Bauführer
bzw. Bestandsvserwalter zu melden
sämtliche Lieferungen und Leistungen, die zur
sachgemäßen Herstellung der Arbeiten erforderlich sind,
wie z.B. Fahrt- und Transportkosten, Stand- gebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================

Bauleitung  Frau Damm
  Tel. 0208 97064 569
Einkauf  Herr/Frau
  Tel.

Der  Bieter hat sich selbst, vor Angebotsabgabe, an der
Baustelle hinreichend zu innformieren.
Bedenken gegen die vorgesehene Ausführung sind vor
Angebotsabgabe geltend zu machen.

Für alle Baumaßnahmen sind nach Beendigung der Arbeiten
die Übereinstimmungserklärung des Fachunternehmers,
Prüfzeugnisse etc. verlangt.

Das Aufmaß u. Abrechnung ist Hausweise zu erstellen.

Für Stundenlohnarbeiten sind der Bauleitung innerhalb
von 2 Arbeitstagen die Stundennachweise vorzulegen.
Vertspätet vorgelegte Nachweise werden nicht anerkannt.
 Arbeiten ohne abgezeichnete Stundennachweise werden
nicht abgerechnet.

*Hinweis*
Vorbemerkungen / Angaben zum Objekt

Vor Angebotsabgabe wird eine eigenständige Besichtigung
der
Gebäude und der Bauumfeldes empfohlen. Gemeinsame
Ortsbesichtigungen finden nicht statt. Der Bieter hat
sich selbst an der Baustelle ausreichend zu
informieren.

An den Gebäuden Klopstockstr. 12 - 16 und Uhlandstr. 66
werden energetische Modernisierungsmaßnahmen
durchgeführt.

Die Bamaßnahmen an den Gebäuden erfolgen parrallel in
einem Bauabschnitt.

Folgende Maßnahmen werden ausgführt:
WDVS, Balkonsanierung inkl. neuer Balkongeländer,
Elektroarbeiten, Erneuerung der Tür- und
Fensteranlagen, Dacharbeiten u.weiteres.

Die gesamte Bauzeit beträgt ca. 10 Monate

Die Gerüste werden allen Gewerken zur Nutzung zur
Verfügung gestellt, sowie Sanitärcontainer und
Baustellen WC.
Materialtransporte sind nicht enthalten und sind in die
EP einzukalkulieren. Schutz der Arbeiten vor
Unfallgefahren, Witterungseinflüssen und Diebstahl sind
durch den AN sicherzustellen.
Während der Bauzeit ist die Baustelle in einem sauberen
Zustand zu halten und regelmäßig aufzuräumen.

Wasser und Baustrom  werden bauseits im Bereich des
Baufeldes an einem zentralen Punkt kostenlos zur
Verfügung gestellt. Zuleitungen zu den
Verbraucherstellen sind selbständig herzustellen und
vorzuhalten.

Aufmaßtermine, Ausführungstermine in den Wohnungen u.
Ladenlokalen, sofern erforderlich, sind eigenständig
vom AN mit den Mietern zu vereinbaren (per Aushänge o.
persönlichen Mieterkontakt). Kontaktdaten der Mieter
können für die Dauer der Maßnahmen zur Verfügung
gestellt werden. Die vereinbarten Termine sind
zuverlässig / verbindlich einzuhalten.

Ausführungszeitraum für die gesamte Maßnahme :
09.02.2026 - 30.11.2026
Ausführungstermine für dieses Gwerk siehe Abschnitt
"Termine"

Feuerwehrzufahrten und Stellflächen (falls vorhanden)
Die Feuerwehrzufahrten und Stellflächen der Feuerwehr
dürfen nicht zur Baustelleneinrichtung genutzt werden.
Diese Bereiche sind ständig freizuhalten.
Kurzfristige Nutzung für Materiallieferung, Be- und
Entladen ist zulässig.

*Hinweis*
Termine:

Dacharbeiten alle : 09.03.2026 - 29.05.2026

Montagearbeiten nach WDVS : 20.07.2026 - 14.08.2026

### Bereich 01 Dacharbeiten

#### Abschnitt 01.01 Rückbau

*Hinweis*
Die Arbeiten werden in bewohnten Häusern durchgeführt.

Die arbeitstägliche Sicherung und Schtuz vor Regen und
Nässe der Gebäude ist in die Einheitspreise
einzukalkulieren. Die oberste Geschossdecke ist gedämmt
und mit Verlegeplatten ausgelegt. Diese ist vor Regen,
Nässe und anderen Beschädigungen zu schützen.

Gebühren für die Sondernutzung und Verkehrsrechtliche
Anordnungen, für die Nutzung öffentlicher
Verkehrsflächen (z.B. Container, Mobilkraneinsatz
etc.), sind in die Einheitspreise einzukalkulieren und
werden nicht gesondert vergütet.
Die erforderlichen Genehmigungen sind vom Auftragnehmer
eigenverantwortlich einzuholen.

Vor Angebotsabgabe wird eine eigenständige Besichtigung
der Gebäude und der Bauumfeldes gewünscht. Gemeinsame
Ortsbesichtigungen finden nicht statt. Der Bieter hat
sich selbst an der Baustelle ausreichend zu
informieren.

**01.01.0010 Rückbau Rinnen**
Alte Hänge- Dachrinnen einschließlich Rinneneisen
demontieren, vom Dach schaffen und fachgerecht
entsorgen.
Einschließlich Abtransport und Entsorgungskosten.
Menge: 150,000 m

**01.01.0020 Walzbleistreifen ausbauen, bis 35 cm**
Vorh. Walzbleistreifen in den Bereichen, Wandanschluss,
Dachgauben  etc. in verschiedenen Stärken, einschl.
evtl. vorhandener Kappleisten aufnehmen, vom Dach
schaffen, laden, abfahren und nach den
abfallrechtlichen Bestimmungen entsorgen, einschl.
Kippgebühren.

Zuschnittbreite: bis 35 cm
Menge: 70,000 m

**01.01.0030 Bitumen-Dacheindeckung abdecken**
Bitumen-Dacheindeckung von Steildachflächen,
Dachgauben,
Kaminen, etc. abdecken. Vorh. 2-3 lagige
Bitumen-Dacheindeckung einschl. An- und Abschlusswinkel
aufnehmen, vom Dachschaffen,laden, abfahren und nach
den
abfallrechtlichen Bestimmungenentsorgen, einschl.
Kippgebühren.

Dachkonstruktion säubern.
Menge: 61,000 m2

**01.01.0040 Kaminköpfe abtragen**
Kaminköpfe bis unterhalb der Sparren abtragen, den
Schutt vom Dach schaffen und fachgerecht entsorgen.
Einschließlich Abtransport und Entsorgungskosten.
Menge: 7,000 St

**01.01.0050 Demontage der Traufenaufmauerung**
*** Bedarfsposition mit GB
Nur nach ausdrücklicher Freigabe der Bauleitung!

Zur Verlegung der Dämmung im Traufbereich ist die
Aufmauerung zwischen den Sparren zu entfernen
und zu entsorgen.

Breite:  ca. 15 cm
Höhe:  ca. 50 cm

Das Abbruchmaterial ist zu verladen, abzufahren und
nach den
abfallrechtlichen Bestimmungen zu entsorgen, einschl.
Kippgebühren.

Aufstellflächen für Container sind mit der örtlichen
Bauleitung des Auftraggebers abzustimmen.

Etwaige Gebühren für eine Containerstellung auf dem
öffentlichen Gehweg ist in den Einheitspreis dieser
Position einzukalkulieren. Die Einholung einer hierfür
erforderlichen
behördlichen Genehmigung obliegt
dem Auftragnehmer.
Menge: 150,000 m

**01.01.0060 Alte Dunstrohrlüfter demontieren**
Alte Dunstrohrlüfter demontieren, vom Dach schaffen und
fachgerecht entsorgen.
Einschließlich Abtransport und Entsorgungskosten.
Menge: 14,000 St

**01.01.0070 Traufbohle und Traufblech entfernen**
Alte Traufbohle und Traufbleche demontieren, vom Dach
schaffen und fachgerecht entsorgen.
Einschließlich Abtransport und Entsorgungskosten.
Menge: 150,000 m

**01.01.0080 Rückbau alter Dachaustiegsfenster u. Dachluken**
Alte Dachluken oder einfache Blechdachfenster bzw.
Dachausstiegsfenster aller Art, ausbauen, vom Dach
schaffen und fachgerecht entsorgen.
Einschließlich Abtransport und Entsorgungskosten.
Menge: 12,000 St

**01.01.0090 Alt-Antennen demontieren**
Vorhandene Antennen nach Absprache mit der örtlichen
Bauleitung des Auftraggebers demontieren,
herunterschaffen und nach den abfallrechtlichen
Bestimmungen entsorgen, einschl. Kippgebühren.
Menge: 2,000 St

**01.01.0100 Rückbau Fallrohre**
Alte Fallrohre einschließlich aller Befestigungsmittel
wie z.B. Rohschellen etc. demontieren und fachgerecht
entsorgen.
Einschließlich Abtransport und Entsorgungskosten.
Menge: 180,000 m

**01.01.0110 Rückbau alte Regenstandrohre**
Alte Regenstandrohre einschließlich aller
Befestigungsmittel wie z.B. Rohschellen etc.
demontieren und fachgerecht entsorgen.
Einschließlich Abtransport und Entsorgungskosten.

Den Grundleitungsanschluss im Erdreich freilegen und
einen provisorischen Anschluss der Dachentwässerung
vorbereiten.
Menge: 18,000 St

**01.01.0120 Provisorische Fallrohrschläuche**
Provisorische Fallrohrschläuche
bestehend aus Rinnenstutzen aus PVC-Rohr + Schläuchen
oder fllexiblem Drainagerohr am Gerüst befestigen, für
die Dauer der Arbeiten vorhalten, kontrollieren, bei
Beschädigungen
ersetzen und nach Beendigung der Arbeiten zurückbauen.
Menge: 260,000 m

**01.01.0130 Rückbau Dachsteine, Ziegel und Lattung**
Vorhandenes Dacheindeckungsmaterial aus Dachsteinen
oder Ziegeln inkl. Lattung und Konterlattung aufnehmen
und
fachgerecht entsorgen.
Einschließlich vom Dach schaffen, Abtransport und
Entsorgungskosten.
Menge: 900,000 m²

**01.01.0140 Wärmedämmung KMF ausbauen, bis 8 cm Stärke**
Vorhandene Dämmung aus künstlicher Mineralfaser (KMF)
in Sparrenlagen und zwischen Kehlbalken mit
entsprechender Einweisung und persönlicher
Schutzausrüstung ausbauen, in geeigneten Behältern
fördern und einer stofflichen Verwertung zuführen
einschl. aller Genehmigungen und Gebühren.

Unmittelbar vor der Demontage ist die KMF mit
Restfaserbindemittel zu behandeln.

Nach dem Entfernen der KMF-Produkte sind durch
mineralfaserhaltigen Staub verunreinigte Flächen der
Unterkonstruktion mit geeigneten Industriestaubsaugern
sorgfältig zu reinigen.

Dämmstoffstärke:  bis 8 cm

Material:  - künstliche Mineralfaser
Stoffgüte:  - Stoffe gemäß TRGS 521
  krebserzeugend
        - schadstoffbelasteter
  gefährlicher Abfall
        - überwachungsbedürftig

Abfallschlüssel: - nach EWC 170603*
(Abfallverzeichnisverordnung AVV)

Die Demontage und Entsorgung der KMF ist gem. TRGS 521
durchzuführen.

Die notwendigen  Bescheinigungen / Eignungsnachweise
gem. TRGS sind bei der Angebotsabgabe als Anlage
beizufügen.
Menge: 60,000 m2

**01.01.0150 Zulage Wärmedämmung KMF ausbauen, je cm Mehrstärke**
Zulage Wärmedämmung KMF ausbauen der Vorposition
je cm Mehrstärke.

Nur nach schriftlicher Freigabe der Bauleitung!
Menge: 60,000 m2

**01.01.0160 Dachbodenfläche reinigen**
Die Dachbodenfläche nach Beendigung der Abbrucharbeiten
besenrein säubern.
Menge: 700,000 m²

#### Abschnitt 01.02 Dachdeckungsarbeiten

**01.02.0010 Unterspannbahn, diffusionsoffen**
Lieferung und Verlegung einer diffusionsoffenen
Unterspannbahn aus hochwertigem PP-/PE-Vlies oder
vergleichbarem Material, wasserabweisend, UV-stabil,
reißfest.

Mindestsd-Wert: < 0,3_m; wasserundurchlässig ≥ 120_mm
Wassersäule; temperaturbeständig -40_°C bis +80_°C.

Unterspannbahn spannungsfrei, faltenfrei, parallel zur
Traufe von unten nach oben verlegen. Bahnenstoß mind.
10-15_cm Überdeckung und systemgerechte Verklebung oder
Klebefalz ausführen

Anschlüsse an Traufe, Giebel, First, Durchdringungen
(z._B. Lüfter, Schornstein, Dachfenster) gemäss
Herstellervorgaben und unter Einsatz geeigneter
Manschetten bzw. Klebesysteme

Sparren, parallel zur Traufe und leicht durchhängend
verlegen.
Alle Schnittstellen mit einseitig selbstklebenden
Abdeckbahnen luftdicht verschließen.
Einschließlich das winddichte Anarbeiten an Ortgang
Traufe und alle aufgehenden Bauteile.

Inklusive Lieferung, Zuschnitt, Befestigungsmittel,
Manschetten, Klebebänder und sonstigem vom Hersteller
empfohlenem Zubehör.

Ausführung nach DIN 18531 / DIN 4108-3 / Fachregel
Dachdeckung.
Menge: 900,000 m²

**01.02.0020 Sparren am Mauerwerk verdübeln**
Sparren am Mauerwerk als Auflager für die Dachlattung
und Dachsteine im Ortgangbereich mit dem Mauerwerk
verdübeln. Letztes Auflager ist mehr als 300 mm
entfernt.
Arbeiten erfolgen teilweise von den unteren
Dachflächen aus über.
Menge: 78,000 m

**01.02.0030 Dachfläche mit Betondachsteinen eindecken; Climalife-Finkenberger**
Dachfläche mit durchgefärbten geraden Betondachsteinen
mit kleiner Mittelwulst, gem. DIN EN 490/491, mit
Titanoxid beschichtet, hochliegendemSeitenfalz,
natur-matter Oberfläche, auf vorhandene Lattung gemäß
aktueller Regeln für Dachdeckungen des Deutschen
Dachdeckerhandwerkes eindecken, einschl. Material.
Schornsteine, Grate, Kehlen und sonstige Anschlüsse wie
z.B. an Dachfenstern, Gauben
etc.sind fachgeresgerecht anzuarbeiten bzw.anzuscheren.

Fabrikat: Nelskamp, Schermbeck o. gleichwertig

Typ: Climalife Finkenberger Pfanne
Steinformat: 340/420 mm (B/L)
Farbe: nach Wahl des AG. Die Auswahl ist rechtzeitig
(Lieferfristen) vor Beginn der Arbeiten mit der
örtlichen
Bauleitung des  AG abzustimmen.
Menge: 900,000 m²

**01.02.0040 Grate, First mit Firststeinen**
Grate und First mit Firststeinen mörtellos herstellen.
Einschließlich Material, Befestigungsmittel und aller
Nebenleistungen, Anlieferung und Einbau.
Menge: 84,000 m

**01.02.0050 Anfang- bzw. Endfirste liefern und einbauen, Zulage**
Anfang- bzw. Endfirste passend zu vorbeschriebener
Firsteindeckung, als Zulage zur Firsteindeckung,
liefern und montieren. Firstendscheiben aus Kunststoff
sind nicht zulässig.
Menge: 10,000 St

**01.02.0060 Ortgang mit Giebelsteinen eindecken**
Ortgang mit Giebelsteinen, passend zur Dacheindeckung,
liefern und gem. aktueller Regeln für Dachdeckungen des
Deutschen Dachdeckerhandwerkes und gem.
Herstellervorschrift eindecken.

Alle Ortgangsteine sind mit der
Unterkonstruktion mittels
Edelstahl-V2A-Schrauben dauerhaft
zu verbinden.
Menge: 80,000 m

**01.02.0070 Sanitärlüfter Kunststoff**
Kunststoff Sanitärlüfter-System, komplett, NW 125 mm,
inklusive Grundplatte, Flexschlauch mit Reduzierung,
Duntrohraufsatz, sowie Anschluss- und
Befestigungsmaterial, passend zu vorbeschriebenen
Dacheindeckung,
liefern und fachgerecht einbauen und anschließen.
Menge: 14,000 St

**01.02.0080 Dachausstiegsfenster**
Dachausstiegsfenster liefern und fachgerecht montieren.
Einschließlich das Anarbeiten an die Dacheindeckung
inkl. aller erforderlichen Materialien und
Eindeckrahmen

Hersteller: Velux oder gleichwertig
Farbe: schwarz
Typ: GVT 103, Blendrahmen Außenmaß: 54x 83 cm

Bei abweichender Ausführung,
hier gleichw. Fabrikat eintragen:

".................................................."
(vom Bieter auszufüllen)
Menge: 12,000 St

**01.02.0090 Anschluss aufgehende Wand**
Fachgerechten Anschluss ausführen an aufgehende
Giebelwand im Bereich des Ortgangs am Gebäudeversprung.
Ziegel anschneiden und aufgehende Wände mit
Walzbleianschlüssen für Gebäudeversprünge aus Walzblei,
1mm stark,eindichten.

Zuschnitt alle 30cm

liefern und nach der aktuell
gültigen Fassung
"Deutsches Dachdeckerhandwerk Regelwerk" anbringen.
Jede Pfanne ist einzeln einzufassen, die Befestigung
erfolgt mit
nichtrostendem Material.
Menge: 48,000 m

**01.02.0100 Blei anbringen und streichen**
Blei in verschiedenen Abmessungen anbringen und
einlagig mit entsprechender Farbe im Ton der
Dacheindeckung
streichen.
Menge: 48,000 m

**01.02.0110 Wandanschlussschiene**
Wandanschlussschiene liefern und an aufgehenden
Bateilen fixiert montieren. Die Verwahrung erfolgt mit
einer
dauerelastischen Versiegelung.
Menge: 48,000 m

**01.02.0120 Nageldichtband**
Unterlegung der Lattung mit Nageldichtstreifen ein-
oder beidseitig selbstklebendes Polymerbitumen -
Nageldichtband zursicheren
Abdichtung von mechanischen Befestigern im Bereich der
Lattung. Entsprechend der Außentemperatur ggf.
thermisch
aktivieren.
Menge: 900,000 m²

**01.02.0130 Konterlattung 30/50**
Konterlattung aus Nadelholz,

Festigkeitsklasse C24 gemäß DIN 1052,
Sortierklasse S10TS,
Güteklasse I,
Holzschutz nach DIN 68800
Lattenquerschnitt 30 x 50 mm

liefern und auf geneigte Steildachflächen nach
statischer Berechnung gemäß DIN 1052 befestigen.
Auswahl der Holzqualität gemäß der relevanten
Regelwerke und der aktuellen Dachdeckerrichtlinien.

Sparrenquerschnitt = ca. 10 x 15 cm,
Sparrenachsmaß á = ca. 75 cm,

Die Befestigung der Konterlattung
hat mit zugelassenen Befestigungsmaterialien gemäß
Typenstatik zu erfolgen.
Die Erstellung der Statik mit Dimensionierung
der passenden, herstellerbezogenen Befestiger,
Einschraubgeometrie
und der erforderlichen Anzahl der
Befestigungsschrauben ist Bestandteil dieser Position
und mit einzukalkulieren.

Angeb. Fabr.
Befestiger:'...........................................
.........'
Menge: 900,000 m²

**01.02.0140 Traglattung 30/50**
Traglattung für vorstehende Betondachsteine, bestehend
aus Nadelholz.
Zuordnung der Sortierklassen nach DIN 4047-1 zu
Festigkeitsklassen nach DIN EN 338
Güteklasse S 10/ C24, Holzschutz nach DIN 68800-1 und
Merkblatt für Holz und Holzwerkstoffe in den FR des
DDH Befestigung mit Verbindungmitteln die einen
Korrosionsschutz von
mindestens 12µm (Fe/Zn-Verzinkung) besitzen, mit einem
Lattenquerschnitt von 30 x 50 mm
liefern und winkelrecht auf der
vorbeschriebenen. Konterlattung befestigen.

Traglattung inklusive aller Zuschnitt- und
Anpassarbeiten im Bereich der Dacheinbauten,
einschließlich Materialverschnitt.
Menge: 900,000 m²

**01.02.0150 Traufbohle**
Traufbohlen aus Nadelholz, konisch,
Zuordnung der Sortierklassen nach DIN 4047-1 zu
Festigkeitsklassen nach DIN EN 338
Güteklasse S10/ C24 Holzschutz nach
DIN 68800-1 und Merkblatt für
Holz und Holzwerkstoffe  in den FR des DDH, Befestigung
mit
Verbindungmitteln die einen Korrosionsschutz von
mindestens 12µm ( Fe/Zn-Verzingung) besitzen
mit trapezförmigem Querschnitt
in einer vorderen Höhe von ca. 50 mm,
einer hinteren Höhe von ca. 30 mm und einer
Bohlenbreite von ca. 140 - 160 mm liefern und als
Auflager für die Dachrinnen,
inklusive Zuschnitt- und Anpassarbeiten sowie
Materialverschnitt in fertiger Arbeit. fachgerecht
montieren.
Menge: 150,000 m

**01.02.0160 Traufenzuluftelement**
Traufenzuluftelement liefern und fachgerecht montieren.
Menge: 150,000 m

**01.02.0170 Kehlschalung**
Herstellung von Kehlschalung mit Brettern und einer
Vordeckung aus Bitumenbahn.
Die Kehlbreite beträgt 50cm.
Menge: 12,000 m

**01.02.0180 Traufsichtschalung**
*** Bedarfsposition mit GB
Stellbrett Traufsichtschalung aus gehobeltem
Fichte-Tannenbrett iefern und unter der Keilbohle
anbringen. 2x  allseits weiß lasiert.
Menge: 1,000 m

**01.02.0190 Ortgangschalung herstellen**
Ortgangschalung herstellen und alsUnterbrett b= 25 cm,
einseitig gehobelt, technisch getrocknet gem.
DIN 68800-2, ohne chemischenHolzschutz, anbringen,
einschl.
Material und inkl. sämtlicher Befestigungsteile.

Holzart:  Fichte/Tanne
Dicke :  >=16 mm
Güteklasse:  II, DIN 68365

Gebrauchsklasse: 0, DIN 68800-1
Sortierklasse:  S 10, DIN 4074-1
Holzfeuchte:  <= 18 %

Bei der Herstellung des Giebelüberstandes ist zu
beachten,
dass ggf. die Fassade bauseits mit einem
Wärmedämmverbundsystem, Dämmstärke 16 - 18 cm,
ausgestattet wird. Die Abstimmung hierüber erfolgt
mit der örtlichen Bauleitung des AG.

Giebelüberstand ab fertiger
Putzkante:  20 cm
Menge: 80,000 m

#### Abschnitt 01.03 Dampfbremse

**01.03.0010 Dampfbremse mit flexiblem sd-Wert liefern und verlegen**
Dampfbremse (Klimamembran)  aus Polyamid mit flexiblem
sd-Wert 0,3 m/5 m,  UV-beständig, als Dampfbremse und
Luftdichtheitsschicht liefern, von außen
schlaufenförmig in  die
Sparrenfelder einlegen und nach Herstellerangaben
befestigen.
Fixierung seitlich an den Sparren mit
Spaltlatten/Spalierlatten.
Überdeckungen sind mit systemkonformem Klebeband
luftdicht
zu verkleben.

sd-Wert:  0,3 m / 5 m
UV-Beständigkeit: 3 Monate
bei direkter Sonneneinstrahlung
Menge: 70,000 m2

**01.03.0020 Luftdichten Anschluss der Dampfbremse / Dampfsperre herstellen**
Luftdichten Anschluss der Dampfbremse/Dampfsperre an
Mauerwerk (mit oder ohne Putz) der Traufe, des
Ortgangs, der Kamine etc. mit Mehrkomponenten
Klebe-Dichtmasse herstellen, einschl. Material.

Das gewählte Material muss systemkonform zur gewählten
Dampfbremse/Dampfsperre sein.
Menge: 80,000 m

#### Abschnitt 01.04 Dämmung

**01.04.0010 Zwischensparrendämmung, MW 035, 120 mm**
Dämmung aus Mineralwolle, MW 035 nach DIN EN 13162
liefern und von außen oder innen gem.
Herstellervorschrift und Zulassung zwischen die Sparren
und
untereinander fugendicht gestoßen einklemmen. Der
Dämmstoff muss zum Schutz gegen Feuchteeinfluss
während und nach der Einbauphase wasserabweisend
(hydrophobiert) ausgerüstet sein.

Das Herstellen von wärmebrückenfreien Anschlüsse an
Fassadendämmung, Kehlbalkendämmung etc. ist
einzukalkulieren.

Wärmeleitfähigkeit: 0,035 W/ (m²K)
Anwendungstyp: DZ / DAD
Plattendicke: 120 mm
Brandklasse: A1 nach DIN
EN 13501
Menge: 70,000 m2

**01.04.0020 Mehrstärke der Zwischensparrendämmung MW 035, Zulage**
Zulage für Mehrstärke der Zwischensparrendämmung MW 035
WZ je 20 mm Mehrstärke.
Menge: 120,000 m2

#### Abschnitt 01.05 Klempnerarbeiten

**01.05.0010 Rinne 333er, halbrund, Zink, walzblank**
Dachrinne aus walzblankem Zink 0,7mm, 6-tlg.,
Zuschnittbreite 333mm, inkl. Schutzanstrich, liefern
und fachgerecht montieren.
Einschließlich aller Befestigungsmittel und neuer
verzinkter Rinnenhalter.
Menge: 150,000 m

**01.05.0020 Regenfallrohre, DN100, Zink, walzblank**
Regenfallrohre DN100 aus Zink walzblank liefern und
fachgerecht montieren. Einschließlich Schutzanstrich
und allen
Befestigungsmitteln sowie Rohrschellen für die
Befestigung im WDVS (16 cm Dämmstärke).
Menge: 180,000 m

**01.05.0030 Standrohre LORO-X, DN100**
Standrohre LORO-X, DN100, L = 1500 mm
mit Reinigungsöffnung oder gleichwertig,
liefern und fachgerecht montieren.
Anschluss an vorhandene Grundleitungen inkl. aller
erforderlicher Form- und Verbindungsstücke sowie
benötigter
Dichtungen und  Standrohrkappen.

Bei abweichender Ausführung,
hier gleichw. Fabrikat eintragen:

".................................................."
(vom Bieter auszufüllen)
Menge: 18,000 St

**01.05.0040 Rinnenwinkel, halbrund, Zink, walzblank**
Rinnenwinkel entsprechend der Rinne liefern und
fachgerecht montieren.
Menge: 4,000 St

**01.05.0050 Traufbleche, Titanzink**
Traufbleche, 0,7mm Titanzink, walzblank, liefern und
fachgerecht montieren.

Einschließlich Bitumen-Voranstrich.
Menge: 150,000 m

**01.05.0060 Kehlblech, Titanzink**
Kehlbleche, 0,7mm Titanzink, dreifach gekantet,
liefern und fachgerecht auf Kehlschalung montieren.
Menge: 10,000 m

**01.05.0070 Einhangstutzen, Zink, walzblank**
Einhangstutzen aus walzblankem Zink liefern und
fachgerecht montieren.
Menge: 17,000 St

**01.05.0080 Rohrbogen, Zink, walzblank**
Rohrbogen aus walzblankem Zink liefern, zu vorgenannten
Regenfallrohren, DN 100, in geeigneten Winkelgraden,
fachgerecht einbauen.
Menge: 34,000 St

**01.05.0090 Rinnenboden, Zink, Walzblank**
Rinneböden aus walzblankem Zink liefern und fachgerecht
einbauen.
Menge: 24,000 St

**01.05.0100 Bewegungsausgleicher, halbrund, Zink, walzblank**
Bewegungsausgleicher aus Zink, walzblank halbrund
entsprechend der Rinne liefern und in erforderlichem
Abstand fachgerecht einbauen.
Menge: 6,000 St

**01.05.0110 Laubfangkörbe**
Laubfangkörbe aus feuerverzinktem Stahl liefern und
fachgerecht montieren.
Menge: 18,000 St

**01.05.0120 Rückbau und Entsorgung Balkonaltabläufe DN50**
In der Balkondecke vorhandene Balkonabläufe DN 50 mit
seitlichem Auslauf, einschließlich sämtlicher
Anschlussteile, etc. ausbauen/demontieren, nach unten
transportieren, laden und ordnungsgemäß verwerten.
Menge: 22,000 St

**01.05.0130 Verschluss Altablauföffnungen mit schwindkompensiertem Mörtel**
Verschluss der vorhandenen Öffnungen im Untergrund nach
Ausbau der alten Balkonabläufe,
mit schwindkompensiertem, zementärerm, standfestem und
schnell abbindendem Reparaturmörtel.

Öffnungsdurchmesser ca. 80 - 140 mm,
Deckenstärke ca. 250 mm

Schwindkompensierten Verschlussmörtel
liefern und gemäß
Verarbeitungsanleitung des Herstellers fachgerecht
einbauen und Öffnungen oberflächenbündig verschließen.

Angeb.
Fabr.:'................................................
..........'

Abgerechnet wird pro Stück fix und fertig
verschlossener Altablauföffnung.
Menge: 22,000 St

**01.05.0140 Kernbohrung für Balkonentwässerung**
Kernbohrung für Balkonentwässerung
Kernbohrungen bis DN 150 als Nassbohrung, senkrecht und
waagerecht, für DN 50 und DN 70 Balkonablaufeinbau
herstellen.

Der genaue Bohrdurchmesser ist auf die gewählten
Ablaufeinrichtungen abzustimmen und hat gemäß
Herstellerangaben zu erfolgen.
Menge: 22,000 St

**01.05.0150 Balkonentwässerung senkrecht Loro**
Balkonentwässerung senkrecht  Loro

Vorhandene, eingebaute Balkonabläufe, mit seitlichem
Auslauf ist in Absprache mit dem Unternehmen für
Betonsanierungsarbeiten/Malerarbeiten, auszubauen und
zu entsorgen.

Balkondirektablauf mit Stützrand,
Auslauf senkrecht, für Abdichtung mit
Flüssigkunststoffen/Verbundabdichtungen, für Belag
von 2 - 3 mm, nach DIN EN 1253
mit erhöhtem Qualitätsstandard, aus Stahl
feuerverzinkt, einschließlich Sieb, DN 50,
liefern und gem.
Herstellerangaben in Kernlochbohrung einbauen.

Fabrikat:
LORO Balkondirektablauf, Serie GF, oder gleichwertig

Angeb.
Fabr.:'................................................
...............

Die Leistung beinhaltet das Ausfüllen des Ringspalts
bzw. der verbleibende Kernlochbohrung nach Einbau des
Ablaufs mit
schwindkompensiertem, zementärerm, standfestem und
schnell abbindendem Reparaturmörtel. '
Menge: 22,000 St

**01.05.0160 Anschluss Balkonentwäserung an vorh. Fallrohre**
Anschluss Balkonentwäserung an vorh. Fallrohre.

Erstellung der Rohrabzweige und Anschlüsse der
Balkonabläufeaus Titanzink an die vorhandenen
Regenfallrohre einschließlich aller Rohrabzweige, Bögen
und aller notwendigen Formteile, Verbindungsstücke.
Menge: 22,000 St

**01.05.0170 Brüstungsabdeckung Zn 0,8mm**
Brüstungsabdeckung im Balkon- und Loggiabereich mit
Kantblech aus legiertem Zink, wie nachfolgend
beschrieben, einschließlich Verbindungs- und
Befestigungsmaterial
liefern und mit 3° Neigung fachgerecht montieren.

Befestigung indirekt mit Haftblechen aus verzinktem
Stahl, Zuschnitt ca. 200 - 250 mm, zweifach gekantet
Material Abdeckung Titanzink
Materialstärke 0,8 mm
Zuschnitt: ca. 450 mm
Kantungen: 4

Die Abdeckung ist aus einer Blechlänge je Balkon zu
fertigen.
Der Balkonseitige Schenkel ist sauber anzureifen.

Die Abrechnung erfolgt auf Längenmaß.
Menge: 204,000 m

**01.05.0180 Zulage Eckausbildung**
Zulage zu vorbeschriebener Abdeckung für Lieferung und
Montage werkseitig vorgefertigter Ecken, rechtwinklig.
Menge: 45,000 St

USt %: 19,00
